# Junta para Racord Camlock referencia 0480 09 de Genebre. 2'' - De Genebre

- Propiedad del archivo: CONSTRUNARIO
- Formato: FIEBDC-3/2012
- Programa: Construnario Versión 3.51
- Fecha de los precios: 02/07/2024
- Divisa: EUR

**GEN0480 09** u Junta para Racord Camlock referencia 0480 09 de Genebre. 2'' - De Genebre
Precio: 0.75
Material NBR Código EAN: 8434055030965
