# Racor de acoplamiento DN 16, referencia 0550 16 de Genebre - De Genebre

- Propiedad del archivo: CONSTRUNARIO
- Formato: FIEBDC-3/2012
- Programa: Construnario Versión 3.51
- Fecha de los precios: 09/10/2024
- Divisa: EUR

**GEN055016** u Racor de acoplamiento DN 16, referencia 0550 16 de Genebre - De Genebre
Precio: 11.02
La particularidad principal de este sistema radica en el casquillo. Este casquillo hecho de latón, permite su deformación cuando la tuerca aplica fuerza contra él. El sistema de fijación es por apriete de la tuerca contra el racor, permitiendo mediante el casquillo deformado, fijar el tubo de manera estanca. Dicho casquillo se ha diseñado con forma simétrica, siendo indiferente por lo tanto, la posición de montaje. El casquillo es de un solo uso. No se recomienda aflojar y volver a montar después del primer uso ya que la estanqueidad podría verse afectada Código EAN: 8428381272656
