# Maneta serie Sigma de Genebre. Cromo - De Genebre

- Propiedad del archivo: CONSTRUNARIO
- Formato: FIEBDC-3/2012
- Programa: Construnario Versión 3.51
- Fecha de los precios: 29/10/2024
- Divisa: EUR

**GEN1000010645** u Maneta serie Sigma de Genebre. Cromo - De Genebre
Precio: 17.14
Maneta Sigma cromo. Código EAN: 8428381435167
