# Maneta Klip cromo - De Genebre

- Propiedad del archivo: CONSTRUNARIO
- Formato: FIEBDC-3/2012
- Programa: Construnario Versión 3.51
- Fecha de los precios: 02/07/2024
- Divisa: EUR

**GEN100001 16 45** u Maneta Klip cromo - De Genebre
Precio: 17.15
Maneta Klip cromo. Código EAN: 8428381243175
