# Maneta serie GE2 de Genebre. Cromo - De Genebre

- Propiedad del archivo: CONSTRUNARIO
- Formato: FIEBDC-3/2012
- Programa: Construnario Versión 3.51
- Fecha de los precios: 29/10/2024
- Divisa: EUR

**GEN100001 22 45** u Maneta serie GE2 de Genebre. Cromo - De Genebre
Precio: 17.14
Maneta GE2 cromo. Código EAN: 8428381241997
