# Cartucho termóstatica GE Class - De Genebre

- Propiedad del archivo: CONSTRUNARIO
- Formato: FIEBDC-3/2012
- Programa: Construnario Versión 3.51
- Fecha de los precios: 28/06/2024
- Divisa: EUR

**GEN100037** u Cartucho termóstatica GE Class - De Genebre
Precio: 90.60
Cartucho termóstatica GE Class. Código EAN: 8428381271680
