# Cartucho cerámico D40 2 posiciones - De Genebre

- Propiedad del archivo: CONSTRUNARIO
- Formato: FIEBDC-3/2012
- Programa: Construnario Versión 3.51
- Fecha de los precios: 01/07/2024
- Divisa: EUR

**GEN100045** u Cartucho cerámico D40 2 posiciones - De Genebre
Precio: 17.14
Cartucho cerámico D40 2 posiciones. Código EAN: 8428381238713
