# Cartucho cerámico progresivo - De Genebre

- Propiedad del archivo: CONSTRUNARIO
- Formato: FIEBDC-3/2012
- Programa: Construnario Versión 3.51
- Fecha de los precios: 02/07/2024
- Divisa: EUR

**GEN100046** u Cartucho cerámico progresivo - De Genebre
Precio: 110.35
Cartucho cerámico progresivo. Código EAN: 8428381229957
