# Recambios cartucho cerámico D40 convencional - De Genebre

- Propiedad del archivo: CONSTRUNARIO
- Formato: FIEBDC-3/2012
- Programa: Construnario Versión 3.51
- Fecha de los precios: 01/07/2024
- Divisa: EUR

**GEN100049** u Recambios cartucho cerámico D40 convencional - De Genebre
Precio: 15.92
Cartucho cerámico D40 convencional. Código EAN: 8428381194095
