# Cartucho cerámico D35 salida libre - De Genebre

- Propiedad del archivo: CONSTRUNARIO
- Formato: FIEBDC-3/2012
- Programa: Construnario Versión 3.51
- Fecha de los precios: 01/07/2024
- Divisa: EUR

**GEN100054** u Cartucho cerámico D35 salida libre - De Genebre
Precio: 15.92
Cartucho cerámico D35 salida libre. Código EAN: 8428381103370
