# Recambios cartucho termostático de empotrar - De Genebre

- Propiedad del archivo: CONSTRUNARIO
- Formato: FIEBDC-3/2012
- Programa: Construnario Versión 3.51
- Fecha de los precios: 02/07/2024
- Divisa: EUR

**GEN100055** u Recambios cartucho termostático de empotrar - De Genebre
Precio: 177.28
100055 Cartucho termostático de empotrar. Código EAN: 8428381435976
