# Atomizador economizador Kelogic - De Genebre

- Propiedad del archivo: CONSTRUNARIO
- Formato: FIEBDC-3/2012
- Programa: Construnario Versión 3.51
- Fecha de los precios: 02/07/2024
- Divisa: EUR

**GEN100074 45** u Atomizador economizador Kelogic - De Genebre
Precio: 13.46
Atomizador economizador Kelogic. Código EAN: 8428381274278
