# Aireador 2 salidas antical de Genebre - De Genebre

- Propiedad del archivo: CONSTRUNARIO
- Formato: FIEBDC-3/2012
- Programa: Construnario Versión 3.51
- Fecha de los precios: 31/10/2024
- Divisa: EUR

**GEN100082 45** u Aireador 2 salidas antical de Genebre - De Genebre
Precio: 22.03
Aireador 2 salidas antical de Genebre 1) Cuerpo realizado en latón según UNE-EN 1982. 2) Filtro y rejilla fabricados en plástico anticalcáreo 3) Cromado según EN 248. Aireador 2 salidas antical Código EAN: 8428381397229
