# Atomizador M24x1 antical cromo - De Genebre

- Propiedad del archivo: CONSTRUNARIO
- Formato: FIEBDC-3/2012
- Programa: Construnario Versión 3.51
- Fecha de los precios: 02/07/2024
- Divisa: EUR

**GEN100085 45** u Atomizador M24x1 antical cromo - De Genebre
Precio: 4.90
Atomizador M24x1 antical cromo. Código EAN: 8428381256083
