# Atomizador macho rótula M24x1 antical bronce - De Genebre

- Propiedad del archivo: CONSTRUNARIO
- Formato: FIEBDC-3/2012
- Programa: Construnario Versión 3.51
- Fecha de los precios: 02/07/2024
- Divisa: EUR

**GEN100086 43** u Atomizador macho rótula M24x1 antical bronce - De Genebre
Precio: 14.70
Atomizador macho rótula M24x1 antical bronce. Código EAN: 8428381258827
