# Conjunto sujeción 1 tornillo de Genebre - De Genebre

- Propiedad del archivo: CONSTRUNARIO
- Formato: FIEBDC-3/2012
- Programa: Construnario Versión 3.51
- Fecha de los precios: 23/10/2024
- Divisa: EUR

**GEN100090** u Conjunto sujeción 1 tornillo de Genebre - De Genebre
Precio: 9.79
Conjunto sujeción. Código EAN: 8428381096054
