# Conjunto sujeción fregadera extraíble - De Genebre

- Propiedad del archivo: CONSTRUNARIO
- Formato: FIEBDC-3/2012
- Programa: Construnario Versión 3.51
- Fecha de los precios: 02/07/2024
- Divisa: EUR

**GEN100097** u Conjunto sujeción fregadera extraíble - De Genebre
Precio: 14.70
Conjunto sujeción fregadera extraíble. Código EAN: 8428381274322
