# GENEBRE 100134 Tuerca para sifón 1 1/2" - De Genebre

- Propiedad del archivo: CONSTRUNARIO
- Formato: FIEBDC-3/2012
- Programa: Construnario Versión 3.51
- Fecha de los precios: 28/06/2024
- Divisa: EUR

**GEN100134 08** u GENEBRE 100134 Tuerca para sifón 1 1/2" - De Genebre
Precio: 15.30
GENEBRE 100134 Tuerca para sifón 1 1/2" Código EAN: 8428381220244
