# Flexo PVC 1/2 x 1/2 plata a 170 cm de Genebre. Cromado - De Genebre

- Propiedad del archivo: CONSTRUNARIO
- Formato: FIEBDC-3/2012
- Programa: Construnario Versión 3.51
- Fecha de los precios: 23/10/2024
- Divisa: EUR

**GEN100140 30** u Flexo PVC 1/2 x 1/2 plata a 170 cm de Genebre. Cromado - De Genebre
Precio: 22.18
Flexo PVC 1/2 x 1/2 plata a 170 cm de Genebre. Cromado 1) Flexo realizado en PVC. 2) Tuercas G ½” realizadas en latón cromado según EN 248. 3) Tuerca cónica anti-giro. 4) Temperatura máxima uso: 70 °C. 5) Temp. máx. recomendada: 65 °C. 6) Presión máxima uso: 15 bar. 7) Presión recomendada: 1-3 bar Flexo PVC 1/2 x 1/2 plata a 170 cm. Código EAN: 8428381567325
