# Soporte ducha Kenjo - De Genebre

- Propiedad del archivo: CONSTRUNARIO
- Formato: FIEBDC-3/2012
- Programa: Construnario Versión 3.51
- Fecha de los precios: 28/06/2024
- Divisa: EUR

**GEN100149 45** u Soporte ducha Kenjo - De Genebre
Precio: 7.68
Soporte ducha Kenjo. Código EAN: 8428381219316
