# Soporte ducha “Combi” - De Genebre

- Propiedad del archivo: CONSTRUNARIO
- Formato: FIEBDC-3/2012
- Programa: Construnario Versión 3.51
- Fecha de los precios: 02/07/2024
- Divisa: EUR

**GEN10015245** u Soporte ducha “Combi” - De Genebre
Precio: 3.70
Soporte ducha “Combi”. Código EAN: 8428381096986
