# Inversor Lunic/Class - De Genebre

- Propiedad del archivo: CONSTRUNARIO
- Formato: FIEBDC-3/2012
- Programa: Construnario Versión 3.51
- Fecha de los precios: 28/06/2024
- Divisa: EUR

**GEN100159 45** u Inversor Lunic/Class - De Genebre
Precio: 28.16
Inversor Lunic/Class. Código EAN: 8428381135647
