# Inversor ABS cromo - De Genebre

- Propiedad del archivo: CONSTRUNARIO
- Formato: FIEBDC-3/2012
- Programa: Construnario Versión 3.51
- Fecha de los precios: 01/07/2024
- Divisa: EUR

**GEN100160 45** u Inversor ABS cromo - De Genebre
Precio: 9.79
Inversor ABS cromo 1) Cuerpo realizado en ABS cromado. 2) Juntas tóricas fabricadas en NBR. 3) Muelle hecho en acero inoxidable. 4) Cromado según EN 248. 5) Funcionamiento por presión – posición. Inversor ABS cromo. Código EAN: 8428381096283
