# Inversor compacto, serie Tau de Genebre. Cromo - De Genebre

- Propiedad del archivo: CONSTRUNARIO
- Formato: FIEBDC-3/2012
- Programa: Construnario Versión 3.51
- Fecha de los precios: 23/10/2024
- Divisa: EUR

**GEN100164 45** u Inversor compacto, serie Tau de Genebre. Cromo - De Genebre
Precio: 17.14
Inversor Tau cromo. Código EAN: 8428381140184
