# Mango de ducha 1 jet de Genebre. Cromado - De Genebre

- Propiedad del archivo: CONSTRUNARIO
- Formato: FIEBDC-3/2012
- Programa: Construnario Versión 3.51
- Fecha de los precios: 23/10/2024
- Divisa: EUR

**GEN100175 45 00** u Mango de ducha 1 jet de Genebre. Cromado - De Genebre
Precio: 9.02
Mango de ducha 1 jet de Genebre. Cromado 1) Realizada en ABS inyectado. 2) Cromado según EN248. 3) 1 jet anticalcáreo. 4) Conexión estándar G ½”. 5) Caudal 9 l/min (3 bar) 6) Presión máxima recomendada 4 bar. Mango de ducha 1 jet (bolsa). Código EAN: 8428381168102
