# Mango de ducha serie New Regent de Genebre. Bronce - De Genebre

- Propiedad del archivo: CONSTRUNARIO
- Formato: FIEBDC-3/2012
- Programa: Construnario Versión 3.51
- Fecha de los precios: 23/10/2024
- Divisa: EUR

**GEN100196 43 00** u Mango de ducha serie New Regent de Genebre. Bronce - De Genebre
Precio: 48.97
Mango de ducha serie New Regent de Genebre. Bronce 1) Cuerpo en latón según UNE-EN 1982. 2) Acabado en bronce alta calidad. 3) Conexión estándar G1/2” 4) Temperatura máxima: 85 °C. 5) Temp. máx. recomendada: 65 °C. 6) Presión máxima: 10 bar. 7) Presión mínima: 0,5 bar. 8) Presión recomendada: 1 - 3 bar. Mango de ducha fabricado en latón CW617N acabado en bronce de alta calidad. Diseño contundente y compacto, que fusiona la elegancia y la tecnología en los más altos estándares de calidad. Código EAN: 8428381258841
