# Válvula universal click para bañera, referencia 100208 43 de Genebre. Bronce - De Genebre

- Propiedad del archivo: CONSTRUNARIO
- Formato: FIEBDC-3/2012
- Programa: Construnario Versión 3.51
- Fecha de los precios: 02/07/2024
- Divisa: EUR

**GEN100208 43** u Válvula universal click para bañera, referencia 100208 43 de Genebre. Bronce - De Genebre
Precio: 19.56
Válvula universal para desagüe de baño. Tapa y cuerpo en latón CW617N cromados según EN 248. Dotado de sistema click de cierre y juntas en NBR. Incluye elementos de fijación. Código EAN: 8434055321117
