# 100208 Válvula manual bañera Click-Ge 1 1/2" - De Genebre

- Propiedad del archivo: CONSTRUNARIO
- Formato: FIEBDC-3/2012
- Programa: Construnario Versión 3.51
- Fecha de los precios: 02/07/2024
- Divisa: EUR

**GEN100208 45** u 100208 Válvula manual bañera Click-Ge 1 1/2" - De Genebre
Precio: 12.09
Válvula manual bañera "click-ge". Construcción de cuerpo en latón y pulsador según une-en 12165 y tuerca fijación en latón según une-en 12165 cromado según en-248. Operación manual. Aplicación lavabo y bidé rosca 1 1/2"g. Código EAN: 8428381499664
