# Mango extraíble fregadera Tau/Klip cromo - De Genebre

- Propiedad del archivo: CONSTRUNARIO
- Formato: FIEBDC-3/2012
- Programa: Construnario Versión 3.51
- Fecha de los precios: 02/07/2024
- Divisa: EUR

**GEN100252 45** u Mango extraíble fregadera Tau/Klip cromo - De Genebre
Precio: 28.78
Mango extraíble fregadera Tau/Klip cromo. Código EAN: 8428381271659
