# Kit de ducha Kenjo, flexo, soporte y ducha 3 jets (caja) - De Genebre

- Propiedad del archivo: CONSTRUNARIO
- Formato: FIEBDC-3/2012
- Programa: Construnario Versión 3.51
- Fecha de los precios: 02/07/2024
- Divisa: EUR

**GEN100698 45** u Kit de ducha Kenjo, flexo, soporte y ducha 3 jets (caja) - De Genebre
Precio: 42.24
Kit de ducha Kenjo, flexo, soporte y ducha 3 jets (caja). Código EAN: 8428381553236
