# Grifo Serie GE2 mural con tubo 24 cm 1 agua cartucho 25 - De Genebre

- Propiedad del archivo: CONSTRUNARIO
- Formato: FIEBDC-3/2012
- Programa: Construnario Versión 3.51
- Fecha de los precios: 02/07/2024
- Divisa: EUR

**GEN1008 04** u Grifo Serie GE2 mural con tubo 24 cm 1 agua cartucho 25 - De Genebre
Precio: 36.73
Grifo Serie GE2 mural con tubo 24 cm 1 agua cartucho 25. Código EAN: 8428381316800
