# Grifo Serie GE2 fregadera 1 agua cartucho 25 - De Genebre

- Propiedad del archivo: CONSTRUNARIO
- Formato: FIEBDC-3/2012
- Programa: Construnario Versión 3.51
- Fecha de los precios: 01/07/2024
- Divisa: EUR

**GEN1009 04** u Grifo Serie GE2 fregadera 1 agua cartucho 25 - De Genebre
Precio: 44.08
Grifo Serie GE2 fregadera 1 agua cartucho 25. Código EAN: 8428381569565
