# Lavabo temporizado Ipson, 1030 04 de Genebre. 1/2" - De Genebre

- Propiedad del archivo: CONSTRUNARIO
- Formato: FIEBDC-3/2012
- Programa: Construnario Versión 3.51
- Fecha de los precios: 02/07/2024
- Divisa: EUR

**GEN103004** Lavabo temporizado Ipson, 1030 04 de Genebre. 1/2" - De Genebre
Precio: 60.60
Lavabo temporizado Ipson, 1030 04 de Genebre. 1/2" 1) Cuerpo realizado en latón según UNE-EN 1982. 2) Cartucho realizado en latón según UNE-EN 12165 con vaso de POM. 3) Cromado según EN 248. 4) Cartucho temporizado tarado a 7-10 s (a 3 bar). 5) Aireador plástico antical M24x1. 6) Suministrado con conjunto de sujeción mediante tuerca de latón y filtro plástico. 7) Temperatura máxima: 85 °C. 8) Temp. máxima recomendada: 65 °C. 9) Presión máxima: 10 bar. 10) Presión mínima: 0,5 bar. 11) Presión recomendada: 1 - 3 bar. Grifo de lavabo temporizado para instalar sobre encimera. Dotado de un cartucho de cierre automático temporizado de 7 a 10 segundos. Provisto de un aireador plástico antical economizador a 6 l/m y un filtro plástico antipartículas Código EAN: 8428381316664
