# 1040 Fluxómetro visto pulsador 1" - De Genebre

- Propiedad del archivo: CONSTRUNARIO
- Formato: FIEBDC-3/2012
- Programa: Construnario Versión 3.51
- Fecha de los precios: 02/07/2024
- Divisa: EUR

**GEN1040 06** u 1040 Fluxómetro visto pulsador 1" - De Genebre
Precio: 99.17
Fluxómetro visto pulsador. Cuerpo latón cromado. Pistón antiariete. Montaje con tubo -1" x ø 30mm. Presión de trabajo 2-2.5 kg x cm2. Medida 1". Código EAN: 8428381016670
