# Válvula empotrada de urinario con sensor, referencia 1083 04 de Genebre - De Genebre

- Propiedad del archivo: CONSTRUNARIO
- Formato: FIEBDC-3/2012
- Programa: Construnario Versión 3.51
- Fecha de los precios: 01/07/2024
- Divisa: EUR

**GEN1083 04** u Válvula empotrada de urinario con sensor, referencia 1083 04 de Genebre - De Genebre
Precio: 293.83
Válvula con sensor empotrada para urinario alimentada a 220 V o batería (4 pilas AAA). Dotada de un sistema de detección por infrarrojos, con programación de cierre automático tras 6 segundos, posee un sistema de regulación de caudal y cierre con doble filtro antipartículas. Incluye todos los elementos para su instalación, caja de acero inoxidable 304, fuente de alimentación y porta pilas. Código EAN: 8434055332571
