# Válvula mezcladora de 1/2", referencia 1088 04 de Genebre. Inox - De Genebre

- Propiedad del archivo: CONSTRUNARIO
- Formato: FIEBDC-3/2012
- Programa: Construnario Versión 3.51
- Fecha de los precios: 01/07/2024
- Divisa: EUR

**GEN1088 04** u Válvula mezcladora de 1/2", referencia 1088 04 de Genebre. Inox - De Genebre
Precio: 28.53
Válvula mezcladora bajo encimera, fabricada en latón CW617N cromada según EN248, utilizada para realizar la mezcla de agua en grifos electrónicos o temporizados de un agua. Permite regular el caudal deseado independientemente para ambas entradas, fría y caliente, de sencilla instalación bajo encimera directamente a rosca de ½”. Código EAN: 8434055334278
