# Válvula de urinario con sensor y batería, referencia 1090 04 de Genebre. Inox - De Genebre

- Propiedad del archivo: CONSTRUNARIO
- Formato: FIEBDC-3/2012
- Programa: Construnario Versión 3.51
- Fecha de los precios: 01/07/2024
- Divisa: EUR

**GEN1090 04** u Válvula de urinario con sensor y batería, referencia 1090 04 de Genebre. Inox - De Genebre
Precio: 232.62
Válvula con sensor para urinario externo a batería, fabricado según UNE EN 15091. Fabricado según UNE-EN 15091. Dotada de un sistema de detección por infrarrojos, con programación de cierre automático tras 6 segundos, posee un sistema de regulación de caudal y cierre con doble filtro antipartículas. Suministrado con 4 pilas alcalinas AAA Código EAN: 8434055332601
