# Grifo de lavabo temporizado, referencia 1158 04 de Genebre. Sobre encimera - De Genebre

- Propiedad del archivo: CONSTRUNARIO
- Formato: FIEBDC-3/2012
- Programa: Construnario Versión 3.51
- Fecha de los precios: 02/07/2024
- Divisa: EUR

**GEN1158 04** u Grifo de lavabo temporizado, referencia 1158 04 de Genebre. Sobre encimera - De Genebre
Precio: 44.89
Grifo de lavabo temporizado para instalar sobre encimera. Dotado de un cartucho de cierre automático temporizado de 4 a 7 segundos. Provisto de un aireador plástico antical economizador a 6 l/m y un filtro plástico antipartículas. Código EAN: 8428381316640
