# 1159 04 Lavabo temporizado - De Genebre

- Propiedad del archivo: CONSTRUNARIO
- Formato: FIEBDC-3/2012
- Programa: Construnario Versión 3.51
- Fecha de los precios: 01/07/2024
- Divisa: EUR

**GEN115904** u 1159 04 Lavabo temporizado - De Genebre
Precio: 80.81
Temporización de 12 a 14 segundos. Dotado de filtro plástico. Cromado según EN 248. Cuerpo fabricado en latón según EN 1982. Atomizador antivandálico. Código EAN: 8428381586173
