# Lavabo temporizado mural de Genebre. 1/2'' - De Genebre

- Propiedad del archivo: CONSTRUNARIO
- Formato: FIEBDC-3/2012
- Programa: Construnario Versión 3.51
- Fecha de los precios: 11/11/2024
- Divisa: EUR

**GEN1166 04** u Lavabo temporizado mural de Genebre. 1/2'' - De Genebre
Precio: 40.40
Lavabo temporizado mural de Genebre. 1/2'' 1) Cuerpo realizado en latón según UNE-EN 1982. 2) Cartucho realizado en latón según UNE-EN 12165 con vaso de POM. 3) Cromado según EN 248. 4) Cartucho temporizado tarado a 7-10 s (a 3 bar). 5) Aireador plástico antical M24x1. 6) Suministrado con filtro plástico. 7) Temperatura máxima: 85 °C. 8) Temp. máxima recomendada: 65 °C. 9) Presión máxima: 10 bar. 10) Presión mínima: 0,5 bar. 11) Presión recomendada: 1 - 3 bar. Grifo de lavabo temporizado para instalar en pared sobre encimera. Dotado de un cartucho de cierre automático temporizado de 7 a 10 segundos (a 3 bares de presión dinámica) fabricado en latón CW617N con casquillo en POM, pulsador y cobertor en latón cromado CW617N. Cuerpo en latón CC754S cromado según EN 248. Provisto de un aireador plástico antical economizador con limitador a 6 l/m y un filtro plástico antipartículas. Incluye todos los elementos de fijación. Código EAN: 8428381349617
