# Grifo temporizado ducha visto de Genebre. Fijación pared. Temporización 25 a 30 seg. - De Genebre

- Propiedad del archivo: CONSTRUNARIO
- Formato: FIEBDC-3/2012
- Programa: Construnario Versión 3.51
- Fecha de los precios: 11/11/2024
- Divisa: EUR

**GEN1172 04** u Grifo temporizado ducha visto de Genebre. Fijación pared. Temporización 25 a 30 seg. - De Genebre
Precio: 45.91
Grifo temporizado ducha visto de Genebre. Fijación pared. Temporización 25 a 30 seg. 1) Cuerpo realizado en latón según UNE-EN 1982. 2) Cartucho realizado en latón según UNE-EN 12165 con vaso de POM. 3) Cromado según EN 248. 4) Placa deslizante asegurada con tornillos en inox. 5) Cartucho temporizado tarado de 25-30 s (a 3 bar). 6) Temperatura máxima: 85 °C. 7) Temp. máxima recomendada: 65 °C. 8) Presión máxima: 10 bar. 9) Presión mínima: 0,5 bar. 10) Presión recomendada: 1 - 3 bar. Grifo de ducha temporizada para instalar pared. Dotado de un cartucho de cierre automático temporizado de 25 a 30 segundos (a 3 bares de presión dinámica) fabricado en latón CW617N con casquillo en POM, pulsador y cobertor en latón cromado CW617N. Cuerpo en latón CC754S cromado según EN 248. Sistema de conexión rápido. Incluye elementos de fijación. Código EAN: 8428381349686
