# 1173 04 Ducha empotrada temporizada - De Genebre

- Propiedad del archivo: CONSTRUNARIO
- Formato: FIEBDC-3/2012
- Programa: Construnario Versión 3.51
- Fecha de los precios: 02/07/2024
- Divisa: EUR

**GEN117304** u 1173 04 Ducha empotrada temporizada - De Genebre
Precio: 63.05
Temporización de 25 a 30 segundos. Placa regulable en profundidad. Cromado según EN 248. Cuerpo fabricado en latón según EN 1982 Código EAN: 8428381585237
