# Rociador para ducha antivandálico con rótula de Genebre. Conexión mural estándar G ½” - De Genebre

- Propiedad del archivo: CONSTRUNARIO
- Formato: FIEBDC-3/2012
- Programa: Construnario Versión 3.51
- Fecha de los precios: 11/11/2024
- Divisa: EUR

**GEN1179 04** u Rociador para ducha antivandálico con rótula de Genebre. Conexión mural estándar G ½” - De Genebre
Precio: 98.92
Rociador para ducha antivandálico con rótula de Genebre. Conexión mural estándar G ½” 1) Cuerpo realizado en latón según UNEEN 1982. 2) Cromado según EN 248. 3) Regulador caudal 9 l/min a 2,5 bar. 4) Suministrado con turbina anticalcárea. 5) Temperatura máxima: 85 °C. 6) Temp. máx. recomendada: 65 °C. 7) Presión máxima: 10 bar. 8) Presión mínima: 0,5 bar. 9) Presión recomendada: 1 - 3 bar. Rociador para ducha antivandálico fabricado en latón CW617N acabado cromado de alta calidad, se suministra con regulador de caudal 9 l/min anticalcáreo y chorro tonificante. Dotado de sistema GE-ECO economizador de agua basado en la limitación de caudal de la ducha, indicado cuando queremos una restricción de agua. De instalación muy sencilla, posee un fitting de 1/2" el cual fijaremos a la pared con ayuda de una llave fija, posteriormente conectaremos el rociador al fitting de ½” y lo fijaremos mediante un único tornillo allen. Código EAN: 8428381440611
