# 1180 Mezclador termostático temporizado empotrar 1/2" - De Genebre

- Propiedad del archivo: CONSTRUNARIO
- Formato: FIEBDC-3/2012
- Programa: Construnario Versión 3.51
- Fecha de los precios: 02/07/2024
- Divisa: EUR

**GEN1180 04** u 1180 Mezclador termostático temporizado empotrar 1/2" - De Genebre
Precio: 320.77
Mezclador termostático temporizado empotrar. Se suministra con válvula anti-retorno, filtro inox. Mando con escala graduable y dispositivo de seguridad a 40ºc, particularmente sensible y seguro, con bloqueo de agua caliente, si improvisadamente faltara el agua fría. Mando temporizado de 25 a 30 s. Funciona también con calentador instantáneo a gas. Código EAN: 8428381349808
