# Válvula temporizada de urinario, referencia 1185 04 de Genebre. Para instalar en pared - De Genebre

- Propiedad del archivo: CONSTRUNARIO
- Formato: FIEBDC-3/2012
- Programa: Construnario Versión 3.51
- Fecha de los precios: 02/07/2024
- Divisa: EUR

**GEN1185 04** u Válvula temporizada de urinario, referencia 1185 04 de Genebre. Para instalar en pared - De Genebre
Precio: 38.57
Válvula temporizada de urinario para instalar en pared. Dotada de un cartucho de cierre automático temporizado de 4 a 7 segundos (a 3 bares de presión dinámica) fabricado en latón CW617N con casquillo en POM, pulsador y cobertor en latón cromado CW617N. Cuerpo en latón CC754S cromado según EN 248. Provista de un filtro plástico antipartículas. Se monta con los accesorios largo, corto o curvo. Código EAN: 8428381349730
