# Válvula empotrada de urinario con batería, referencia 1194 04 de Genebre - De Genebre

- Propiedad del archivo: CONSTRUNARIO
- Formato: FIEBDC-3/2012
- Programa: Construnario Versión 3.51
- Fecha de los precios: 01/07/2024
- Divisa: EUR

**GEN1194 04** u Válvula empotrada de urinario con batería, referencia 1194 04 de Genebre - De Genebre
Precio: 354.02
Dotada de un sistema de detección por infrarrojos programado para cierre automático tras 8 segundos. Válvula fabricada en latón CW617N, placa de acero fabricada en AISI 304 acabado mate. Alimentada por 1 pila 9V. Posibilidad de regulación del caudal o cierre del suministro de agua para realizar cualquier mantenimiento. Tiempo de descarga regulable. Suministrado con caja de montaje. Código EAN: 8428381135043
