# 1205 Grifo medical frontal 1/2" - De Genebre

- Propiedad del archivo: CONSTRUNARIO
- Formato: FIEBDC-3/2012
- Programa: Construnario Versión 3.51
- Fecha de los precios: 02/07/2024
- Divisa: EUR

**GEN1205 04** u 1205 Grifo medical frontal 1/2" - De Genebre
Precio: 53.87
Grifo medical frontal construcción de cuerpo, maneta y florón en latón según une-en 12165. Cromado según en-248. Caudal min. 12 l/min. (2 bar). Código EAN: 8428381311539
