# 1258 Caño mural apertura y cierre cerámico 1/2" - De Genebre

- Propiedad del archivo: CONSTRUNARIO
- Formato: FIEBDC-3/2012
- Programa: Construnario Versión 3.51
- Fecha de los precios: 02/07/2024
- Divisa: EUR

**GEN1258 04** u 1258 Caño mural apertura y cierre cerámico 1/2" - De Genebre
Precio: 69.78
Caño giratorio empotrado. Construcción de cuerpo latón según une-en 12165. Construcción de maneta en latón según une-en 12165. Construcción de florón en latón según din 17660. Cromado. Código EAN: 8428381519492
