# 1303 Grifo pedal 1 agua con filtro 1/2" - De Genebre

- Propiedad del archivo: CONSTRUNARIO
- Formato: FIEBDC-3/2012
- Programa: Construnario Versión 3.51
- Fecha de los precios: 02/07/2024
- Divisa: EUR

**GEN1303 04** u 1303 Grifo pedal 1 agua con filtro 1/2" - De Genebre
Precio: 107.40
Grifo pedal 1 agua con filtro. Cuerpo y pedal en latón s/une-en 1982. Cromado s/ en 248. Caudal mínimo 11 l/min (3bar). Filtro de acero inoxidable incluido en el cartucho. temp. máx. recomendada 65ºc. Presión recomendada: 1-3bar. Código EAN: 8428381552055
