# 1310 Grifo mezclador a pedal horizontal 1/2" - De Genebre

- Propiedad del archivo: CONSTRUNARIO
- Formato: FIEBDC-3/2012
- Programa: Construnario Versión 3.51
- Fecha de los precios: 02/07/2024
- Divisa: EUR

**GEN1310 04** u 1310 Grifo mezclador a pedal horizontal 1/2" - De Genebre
Precio: 200.56
Grifo mezclador a pedal horizontal. Cuerpo latón cromado. Regulación de caudal (pulsando la palanca se obtiene agua fría y mezclada a caliente progresivamente hasta un máximo de 40ºc). Código EAN: 8428381311607
